# Colector plano

- Propiedad del archivo: CONSTRUNARIO
- Formato: FIEBDC-3/2012
- Programa: Construnario Versión 3.51
- Fecha de los precios: 29/09/2016
- Divisa: EUR

**V-04211** u Colector plano
Colector plano. - Área total: 2.03 m2. - Área absorción: 1.80 m2. - Capacidad del absorbedor: 1,38 litros. - absorbedor aluminio con recubrimiento selectivo de titanio depositado al vacío. - Tubo de cobre con distribución tipo meandro, soldado mediante láser al absorbedor. - Dimensiones: 2.010 x 1.010 x 110 mm. - Peso: 36 kg. (sin líquido). - Vidrio solar templado con bajo contenido en Fe. Espesor '= 3,2 mm. - Bastidor: monocasco aluminio. - Marco: aluminio negro. - Coeficiente de absorción: 95% (+-2%). - Coeficiente de radiación: 5% (+-2%). - Factor de eficiencia h0: 0,783. - Factor de pérdidas a1: 3,73 W/m2·K. - Factor de pérdidas a2: 0,023 W/m2·K2. - Presión máxima de trabajo: 10 bar. - Posición de trabajo: vertical. - Homologación Solar Keymark (EN 12975).
