# Acumulador solar vertical 300 litros

- Propiedad del archivo: CONSTRUNARIO
- Formato: FIEBDC-3/2012
- Programa: Construnario Versión 3.51
- Fecha de los precios: 29/09/2016
- Divisa: EUR

**V-04213** u Acumulador solar vertical 300 litros
Acumulador solar vertical, 300 litros de ORKLI. - Material: acero con vitrificado interior según DIN 4753. - Serpentín interior para circuito primario Solar en la parte Baja del acumulador. - protección catódica (ánodo de magnesio reemplazable) para minimizar la corrosión y deposiciones internas. - Dos tomas para sensores incluidas (parte baja + parte alta del acumulador). - termómetro y Válvula seguridad circuito sanitario incluidos. - aislamiento térmico: poliuretano ecológico expandido. - ACABADO exterior de PVC con tapas de ABS. - Presión nominal: 8 bar - Conexiones: - Circuito primario (solar): G-1” H. - Circuito agua sanitaria: G-1” H. - Circuito recirculación: G-3/4” H. - Peso: 108 kg. - Dimensiones: - Altura: 1.420 mm. - Diámetro: 650 mm.
