# Grupos hidráulicos de alta eficiencia

- Propiedad del archivo: CONSTRUNARIO
- Formato: FIEBDC-3/2012
- Programa: Construnario Versión 3.51
- Fecha de los precios: 29/09/2016
- Divisa: EUR

**C1017ORK-251** Grupos hidráulicos de alta eficiencia
Grupos hidráulicos de alta eficiencia. La máxima eficiencia del sol como fuente de energía. La actividad SolarOrkli apuesta por la innovación tecnológica de sus productos que contribuyan a un consumo más inteligente y sostenible de las energías renovables, como los Grupos hidráulicos solares de alta eficiencia, que incorporan componentes capaces de aumentar la eficiencia energética en valores cercanos al 50%.
