# Grupo hidráulico de alta eficiencia, sin reg

- Propiedad del archivo: CONSTRUNARIO
- Formato: FIEBDC-3/2012
- Programa: Construnario Versión 3.51
- Fecha de los precios: 29/09/2016
- Divisa: EUR

**73000HE** u Grupo hidráulico de alta eficiencia, sin reg.
Grupo hidráulico de alta eficiencia. - Hidráulica completo. - Bomba Yonos Para ST 15/7 PWM. - Temperatura máxima de trabajo en ramal de ida: 120ºC. - Temperatura máxima de trabajo en ramal de retorno: 100ºC. - Temperatura máxima de trabajo de la válvula de seguridad: 160ºC. - Tarado de la válvula de seguridad: 6bar. - Rango de temperaturas de los termómetros: 0-120ºC. - Rango de indicación de caudal del caudalímetro: 2-12 l/min. (caudalímetro visual); 2-40 l/min. (electrónico). - Bomba de alta eficiencia energética con preconexión de cableado. - Modulación externa de Bomba PWM. - Grupo hidráulico para campos de colectores de hasta 16 m2. - Consultar adaptabilidad con otras regulaciones. - Rango de consumo de bomba: 4-60W. - Opción de contabilización energética en referencias con sensores electrónicos. - Escala de manómetro: 0-10bar. - Conexiones: 3/4"H. - Distancia entre ramales: 95 mm. - Regulación con Conexiones realizadas. - Aislante EPP.
