# Kit de recirculación de agua sanitaria

- Propiedad del archivo: CONSTRUNARIO
- Formato: FIEBDC-3/2012
- Programa: Construnario Versión 3.51
- Fecha de los precios: 29/09/2016
- Divisa: EUR

**V-04219** u Kit de recirculación de agua sanitaria
Kit de recirculación de agua sanitaria. Los componentes incluidos son: - bomba sanitaria de alta eficiencia con función "AutoAdapt". - tubos y rácords de Conexión al FWS. - antirretorno y grifo de entrada.
