# Kit solar de intercambio indirecto

- Propiedad del archivo: CONSTRUNARIO
- Formato: FIEBDC-3/2012
- Programa: Construnario Versión 3.51
- Fecha de los precios: 29/09/2016
- Divisa: EUR

**C1017ORK-26** Kit solar de intercambio indirecto
Kit solar de intercambio indirecto El Kit Solar de intercambio indirecto está destinado a las instalaciones solares centralizadas con apoyo distribuido. Cada vivienda dispone de un sistema de energía de apoyo individual y su circuito de distribución interior para suministrar el agua sanitaria. La función de este Kit es regular la entrada a cada vivienda de la recirculación del circuito previamente calentado por el captador solar. Cuando el Kit detecta la apertura de un grifo solicitando agua caliente, se abre el paso al intercambiador de calor para precalentar la entrada de agua sanitaria. Cuando se cierra el grifo de agua caliente, la válvula de 3 vías vuelve a abrir el by-pass y cierra el paso al intercambiador. Las válvulas de corte permiten aislar en todas las tomas, complemente, el sistema de la recirculación central.
