# Kit solar de intercambio indirecto

- Propiedad del archivo: CONSTRUNARIO
- Formato: FIEBDC-3/2012
- Programa: Construnario Versión 3.51
- Fecha de los precios: 29/09/2016
- Divisa: EUR

**S40000002** u Kit solar de intercambio indirecto
Kit solar de intercambio indirecto. - Dimensiones: 350 x 300 x 115 mm. - Potencia intercambiador: 35KW. - Caudal de activación: 2L/min. - Caudal ACS máximo de funcionamiento: 15L/min. - Caudal calefacción máximo de funcionamiento: 20L/min. - Presión máxima de ACS: 15bar. - Temperatura calefacción máxima: 70ºC. - Conexiones: ¾”M.
