# Válvula de zona solar normalmente cerrada en A, 1", 2 vías MM, 3 hilos

- Propiedad del archivo: CONSTRUNARIO
- Formato: FIEBDC-3/2012
- Programa: Construnario Versión 3.51
- Fecha de los precios: 29/09/2016
- Divisa: EUR

**30712200ORK** u Válvula de zona solar normalmente cerrada en A, 1", 2 vías MM, 3 hilos
Válvula de zona solar normalmente cerrada EN A CE, 1", 2 vías MM. - Sin micro fin de carrera: 3 hilos - Motor 230V 50Hz. - Opción bajo pedido con motor de 24V 50Hz. - Retorno por muelle. - Longitud cable 60 cm. - Aptas para circuitos primarios de sistemas solares. - Aptas para agua aditivada con glicol al 50%. - Temperatura del fluido de -20ºC a 160ºC.
