# Válvulas de zona de alto KV solares normalmente cerrada EN A CE

- Propiedad del archivo: CONSTRUNARIO
- Formato: FIEBDC-3/2012
- Programa: Construnario Versión 3.51
- Fecha de los precios: 29/09/2016
- Divisa: EUR

**C1017ORK-272** Válvulas de zona de alto KV solares normalmente cerrada EN A CE
Alto KV. - Estas válvulas de zona tienen una menor pérdida de carga que las estándares, lo que implica disponer de mayores caudales. - KV '= caudal a una caída de presión de un bar. - Con bomba de calor la ventaja es aún mayor porque para obtener más eficiencia energética es necesario disponer de más caudal, debido a que la gradiente de temperatura será menor.
