# Válvula de zona de alto KV solar normalmente cerrada EN A CE, 1", 3 vías M-M, 3 hilos

- Propiedad del archivo: CONSTRUNARIO
- Formato: FIEBDC-3/2012
- Programa: Construnario Versión 3.51
- Fecha de los precios: 29/09/2016
- Divisa: EUR

**20712900ORK** u Válvula de zona de alto KV solar normalmente cerrada EN A CE, 1", 3 vías M-M, 3 hilos
Válvula de zona de alto KV solar normalmente cerrada EN A CE, 1", 3 vías M-M. - Sin micro fin de carrera: 3 hilos. - Motor 230V 50Hz. - Retorno por muelle. - Longitud de cable 1.6m. - Apta para circuitos primarios de sistemas solares. - Apta para agua aditivada con glicol al 50%. - Temperatura de fluido -20ºC 160ºC.
