# Válvula se desuridad 1/2” H - 3/4" H (6 bar)

- Propiedad del archivo: CONSTRUNARIO
- Formato: FIEBDC-3/2012
- Programa: Construnario Versión 3.51
- Fecha de los precios: 29/09/2016
- Divisa: EUR

**17177-00ORK** u Válvula se desuridad 1/2” H - 3/4" H (6 bar)
Válvula se desuridad 1/2” H - 3/4" H (6 bar). - Válvulas de seguridad para circuitos primarios de instalaciones solares. - Apta para trabajar con mezcla agua-glicol 50%. - Temperatura máxima de trabajo: 160ºC. - Homologación para válvulas de seguridad solares: TÜV SV 07 2012 . SOL . 50. - Consultar otras opciones de tarado.
