# Purgador 3/8" (instalar con llave de corte)

- Propiedad del archivo: CONSTRUNARIO
- Formato: FIEBDC-3/2012
- Programa: Construnario Versión 3.51
- Fecha de los precios: 29/09/2016
- Divisa: EUR

**E-22721** u Purgador 3/8" (instalar con llave de corte)
Purgador 3/8" (instalar con llave de corte). - Temperatura máxima de trabajo: 150ºC. - Apta para trabajar con mezcla de agua/glicol 50%. - Presión máxima de trabajo 6 bar.
