# Caudalímetro 3/4" H - 1 1/2" H (tuerca loca) / 2-12 l/m

- Propiedad del archivo: CONSTRUNARIO
- Formato: FIEBDC-3/2012
- Programa: Construnario Versión 3.51
- Fecha de los precios: 29/09/2016
- Divisa: EUR

**E-23046** Caudalímetro 3/4" H - 1 1/2" H (tuerca loca) / 2-12 l/m
Caudalímetro 3/4" H - 1 1/2" H (tuerca loca) / 2-12 l/m. - Rango indicación de caudal: 5/40 l/m y 2-12 l/m. - Incluye: grifo de llenado/vaciado. - Temperatura máxima de trabajo: 110ºC. - Regulación de caudal. - Instalación vertical. - Apta para trabajar con mezcla agua-glicol 50%.
