# Válvula mezcladora 1/2" H con racores, 2 válvulas de bola

- Propiedad del archivo: CONSTRUNARIO
- Formato: FIEBDC-3/2012
- Programa: Construnario Versión 3.51
- Fecha de los precios: 29/09/2016
- Divisa: EUR

**E-19810** u Válvula mezcladora 1/2" H con racores, 2 válvulas de bola
Válvula mezcladora 1/2" H con racores, 2 válvulas de bola. - Incluyen dos filtros y dos antirretornos en la entrada y salida. - Kv 1,5 m3/h.
