# Pintura de mantenimiento Interlac 665 de Akzo Nobel

- Propiedad del archivo: CONSTRUNARIO
- Formato: FIEBDC-3/2012
- Programa: Construnario Versión 3.51
- Fecha de los precios: 31/03/2022
- Divisa: EUR

**AKN_10111** Pintura de mantenimiento Interlac 665 de Akzo Nobel.
Pintura de mantenimiento para usar en una amplia gama de ambientes Industriales que incluyen offshore, plantas químicas y petroquímicas.
