# Recubrimiento epoxídico de dos componentes Intergard 345 de Azko Nobel

- Propiedad del archivo: CONSTRUNARIO
- Formato: FIEBDC-3/2012
- Programa: Construnario Versión 3.51
- Fecha de los precios: 31/03/2022
- Divisa: EUR

**AKN_10112** Recubrimiento epoxídico de dos componentes Intergard 345 de Azko Nobel
Recomedado para utilización de una o dos capas como imprimación/acabado o como capa intermedia sobre imprimaciones anticorrosivas recomendadas
