# Panel de cemento reforzado con fibras de PVA, modelo Natura de Euronit. 8 mm

- Propiedad del archivo: CONSTRUNARIO
- Formato: FIEBDC-3/2012
- Programa: Construnario Versión 3.51
- Fecha de los precios: 08/09/2022
- Divisa: EUR

**EUR_01111** m2 Panel de cemento reforzado con fibras de PVA, modelo Natura de Euronit. 8 mm
NATURA es un panel de cemento reforzado con fibras de PVA, de gran versatilidad, está acabado con una dispersión acrílica semitransparente en su cara vista resistente a los rayos UV y revestimiento acrílico anti-humedad en su cara posterior. Se presenta en cuatro colores en masa y 33 colores superficiales semitransparentes. APTO TAMBIÉN PARA USO EN INTERIORES DECORATIVOS. Dimensiones rectificadas: 3100x1250 y 2500x1250 mm. Dimensiones sin rectificar: 3130x1280 y 2530x1280 mm. Espesores: 8 y 12 mm. Válido para todos los sistemas de fijación. PANELES DE CEMENTO REFORZADO PARA FACHADAS VENTILADAS Y DECORACIÓN DE INTERIORES, DOBLEMENTE PRENSADOS, CURADOS AL AIRE Y COLOREADOS EN MASA O EN SUPERFICIE. En la ejecución de Fachadas Ventiladas en edificios, los Sistemas HD resultan muy fiables porque se caracterizan por su durabilidad, favorables propiedades físicas y sobresalientes cualidades creativas. Paneles resistentes y ligeros que gracias a la versatilidad que confiere su gran formato hasta 3.100 x 1.250 mm, pueden ser cortados para adaptarlos a las necesidades del proyecto y aplicarlos a todo tipo de revestimientos de fachadas ventiladas e interiores decorativos. Los paneles son: Incombustibles (A2 según EN 13501-1). Resistentes a la corrosión y a la mayor parte de los agentes químicos. Resistentes a la intemperie y al hielo. Permeables al vapor de agua. Imputrescibles (resistentes a hongos bacterias, insectos, parásitos, etc.). Resistentes al impacto. Resistentes a la radiación ultravioleta. Ligeros (aprox. entre 15 k/m2). Aptos para sistemas industriales de construcción en seco.
