# Panel de cemento reforzado con fibras de PVA, modelo Natura de Euronit. 12 mm

- Propiedad del archivo: CONSTRUNARIO
- Formato: FIEBDC-3/2012
- Programa: Construnario Versión 3.51
- Fecha de los precios: 08/09/2022
- Divisa: EUR

**EUR_01112** m2 Panel de cemento reforzado con fibras de PVA, modelo Natura de Euronit. 12 mm
NATURA es un panel de cemento reforzado con fibras de PVA, de gran versatilidad, está acabado con una dispersión acrílica semitransparente en su cara vista resistente a los rayos UV y revestimiento acrílico anti-humedad en su cara posterior. Se presenta en cuatro colores en masa y 33 colores superficiales semitransparentes. APTO TAMBIÉN PARA USO EN INTERIORES DECORATIVOS. Dimensiones rectificadas: 3100x1250 y 2500x1250 mm. Dimensiones sin rectificar: 3130x1280 y 2530x1280 mm. Espesores: 8 y 12 mm. Válido para todos los sistemas de fijación. PANELES DE CEMENTO REFORZADO PARA FACHADAS VENTILADAS Y DECORACIÓN DE INTERIORES, DOBLEMENTE PRENSADOS, CURADOS AL AIRE Y COLOREADOS EN MASA O EN SUPERFICIE. En la ejecución de Fachadas Ventiladas en edificios, los Sistemas HD resultan muy fiables porque se caracterizan por su durabilidad, favorables propiedades físicas y sobresalientes cualidades creativas. Paneles resistentes y ligeros que gracias a la versatilidad que confiere su gran formato hasta 3.100 x 1.250 mm, pueden ser cortados para adaptarlos a las necesidades del proyecto y aplicarlos a todo tipo de revestimientos de fachadas ventiladas e interiores decorativos. Los paneles son: Incombustibles (A2 según EN 13501-1). Resistentes a la corrosión y a la mayor parte de los agentes químicos. Resistentes a la intemperie y al hielo. Permeables al vapor de agua. Imputrescibles (resistentes a hongos bacterias, insectos, parásitos, etc.). Resistentes al impacto. Resistentes a la radiación ultravioleta. Ligeros (aprox. entre 15 k/m2). Aptos para sistemas industriales de construcción en seco.
