# Panel de cemento reforzado con fibras de PVA pro antigraffiti de Euronit. 8 mm

- Propiedad del archivo: CONSTRUNARIO
- Formato: FIEBDC-3/2012
- Programa: Construnario Versión 3.51
- Fecha de los precios: 08/09/2022
- Divisa: EUR

**EUR_01121** m2 Panel de cemento reforzado con fibras de PVA pro antigraffiti de Euronit. 8 mm
NaturaPro es un panel de cemento reforzado con fibras de PVA, con gran versatilidad, el sistema de recubrimiento Pro es un tratamiento adicional con una lámina acrílica transparente colocada en caliente sobre el panel que le confiere una protección permanente contra todo tipo de manchas y una gran resistencia química. Apto también para uso en interiores decorativos. Además, el panel NaturaPro está protegido contra los graffitis. Dimensiones rectificadas: 3100x1250 y 2500x1250 mm. Dimensiones sin rectificar: 3130x1280 y 2530x1280 mm. Espesores: 8 y 12 mm. Válido para todos los sistemas de fijación. PANELES DE CEMENTO REFORZADO PARA FACHADAS VENTILADAS Y DECORACIÓN DE INTERIORES, DOBLEMENTE PRENSADOS, CURADOS AL AIRE Y COLOREADOS EN MASA O EN SUPERFICIE. En la ejecución de Fachadas Ventiladas en edificios, los Sistemas HD resultan muy fiables porque se caracterizan por su durabilidad, favorables propiedades físicas y sobresalientes cualidades creativas. Paneles resistentes y ligeros que gracias a la versatilidad que confiere su gran formato hasta 3.100 x 1.250 mm, pueden ser cortados para adaptarlos a las necesidades del proyecto y aplicarlos a todo tipo de revestimientos de fachadas ventiladas e interiores decorativos. Los paneles son: Incombustibles (A2 según EN 13501-1). Resistentes a la corrosión y a la mayor parte de los agentes químicos. Resistentes a la intemperie y al hielo. Permeables al vapor de agua. Imputrescibles (resistentes a hongos bacterias, insectos, parásitos, etc.). Resistentes al impacto. Resistentes a la radiación ultravioleta. Ligeros (aprox. entre 15 k/m2). Aptos para sistemas industriales de construcción en seco. Antigraffiti (gama Natura Pro y Pictura).
