# ZAFIRO/2 R1523/E27/T-B3-X SAP 70 AVS CVC CI

- Propiedad del archivo: CONSTRUNARIO
- Formato: FIEBDC-3/2012
- Programa: Construnario Versión 3.51
- Fecha de los precios: 13/12/2016
- Divisa: EUR
- Código: socelec-sa (07/03/2022)

**C1006SOC-101110105** u ZAFIRO/2 R1523/E27/T-B3-X SAP 70 AVS CVC CI
Luminaria de alumbrado público modelo ZAFIRO-2 de la empresa SOCELEC, formada por equipo SAP-70W, portalámparas E-27 y reflector 1523, instalada incluyendo accesorios y conexionado.

| Código | Ud | Descripción | Rendimiento |
|---|---|---|---|
| SOC101110105 | u | ZAFIRO/2 R1523/E27/T-B3-X SAP 70 AVS CVC CI (material) | 1.000 |
| MOC-002 | h | Oficial 1ª electricista (mano de obra) | 1.000 |
| MTC-PMAT | u | Pequeño material (material) | 1.000 |

## Recursos

**SOC101110105** u ZAFIRO/2 R1523/E27/T-B3-X SAP 70 AVS CVC CI
ZAFIRO/2 R1523/E27/T-B3-X SAP 70 AVS CVC CI Estructura: Cuerpo y capó de aluminio inyectado Protector: Vidrio curvado Hermeticidad del bloque óptico: IP 66 Sealsafe Resistencia a los impactos: IK 08- dispositivo de seguridad “Easylock” Reflector: Aluminio de alta pureza 99,5% Fijación: Vertical Ø 42-48-60 mm x 100 mm orientable 15º, Horizontal: Ø 42-48-60 mm x 100 mm +10-15, Pieza de fijación reversible incluida. Color: RAL 7040T Clase Eléctrica: Clase I Peso sin equipos: Zafiro 1/4,7kg, Zafiro 2/7,8kg, Zafiro 3/11 kg Resistencia aerodinámica (CxS): 0,057/0,070/0,090 Lámparas: SAP 50-600 w, HAL 70-400 w, VM 50-250 w FLU 18-55 W, COSMOWHITE 60-140 w Opciones: Reductor de flujo, pintura toda la carta RAL, protector vidrio abombado y plano, fusibles, clase II
