# ONYX2 E40/1419 SAP-HAL 250/AVS

- Propiedad del archivo: CONSTRUNARIO
- Formato: FIEBDC-3/2012
- Programa: Construnario Versión 3.51
- Fecha de los precios: 13/12/2016
- Divisa: EUR
- Código: socelec-sa (07/03/2022)

**C1006SOC-101110204** u ONYX2 E40/1419 SAP-HAL 250/AVS
Luminaria de alumbrado público modelo ONYX-2 de la empresa SOCELEC, formada por equipo SAP-250W, portalámparas E-40 y reflector 1419, instalada incluyendo accesorios y conexionado.

| Código | Ud | Descripción | Rendimiento |
|---|---|---|---|
| SOC101110204 | u | ONYX2 E40/1419 SAP-HAL 250/AVS Estructura: Cuerpo y capó de aluminio inyectado Protector: Vidrio curvado Hermeticidad del bloque óptico: IP 66 Sealsafe Resistencia a los impactos: IK 08 Reflector: Aluminio de alta pureza 99,5% Fijación: Vertical: Ø 60-Ø 76 mm x 90 mm, Horizontal: Ø 48-60 x 120mm Color: RAL 7040T Clase Eléctrica: Clase I Peso sin equipos: Onyx 2/7kg, Onyx 3/11,4 kg Resistencia aerodinámica (CxS): Onyx 2-0,048 m2-Onyx 3-0,073 m2 Lámparas: SAP- 70-600 w, HAL- 70-400 w, VM- 125-250 w Opciones: Reductor de flujo, pintura toda la gama RAL, protector vidrio abombado y plano, fusibles, clase II (material) | 1.000 |
| MOC-002 | h | Oficial 1ª electricista (mano de obra) | 1.000 |
| MTC-PMAT | u | Pequeño material (material) | 1.000 |
