# PEGASO IP68 13 W. 1600 LM. 600 mm. - de Air-fal

- Propiedad del archivo: CONSTRUNARIO
- Formato: FIEBDC-3/2012
- Programa: Construnario Versión 3.51
- Fecha de los precios: 22/12/2016
- Divisa: EUR
- Código: air-fal-sl (17/03/2022)

**C1006AIR-11111** u PEGASO IP68 13 W. 1600 LM. 600 mm. - de Air-fal
PEGASO IP68 13 W. 1600 LM. 600 mms. de Airfal. Características técnicas: Cuerpo luminaria: A.B.S. de alta temperatura. Difusor: Acrílico o policarbonato opal. Chasis interno: Aluminio. Corriente: 0.09-0.6 A. Tensión de alimentación: 220-240V 50-60 Hz Fuente de luz: Módulos LED 50000 hrs vida (25ºC). Aislamiento electrico: Clase I / Clase II (bajo demanda). Temperatura de trabajo: de -20ºC a +35ºC Según norma: EN 60598-1. Accesorios: Pasacables estanco y piezas de acero de sujeción a techo. Cierres: Grapas de cierre de policarbonato irrompible.

| Código | Ud | Descripción | Rendimiento |
|---|---|---|---|
| Q0853AIR | u | PEGASO IP68 13 W. 1600 LM. 600 mm. (material) | 1.000 |
| ECO050AIR | u | Eco tasa 050 (material) | 0.500 |
