# TR3/EMELUX/PEGASO/ORION bridas inox rápidas (incremento precio 2 uds) - de Air-fal

- Propiedad del archivo: CONSTRUNARIO
- Formato: FIEBDC-3/2012
- Programa: Construnario Versión 3.51
- Fecha de los precios: 22/12/2016
- Divisa: EUR

**Q0348AIR** u TR3/EMELUX/PEGASO/ORION bridas inox rápidas (incremento precio 2 uds) - de Air-fal
TR3/Emelux/Pegaso/Orion bridas inox rápidas (incremento precio 2 uds) de Airfal.
