# MUSTANG IP68 13 W. 1600 LM. 600 mm. - de Air-fal

- Propiedad del archivo: CONSTRUNARIO
- Formato: FIEBDC-3/2012
- Programa: Construnario Versión 3.51
- Fecha de los precios: 22/12/2016
- Divisa: EUR
- Código: air-fal-sl (17/03/2022)

**C1006AIR-11211** u MUSTANG IP68 13 W. 1600 LM. 600 mm. - de Air-fal
MUSTANG IP68 13 W. 1600 LM. 600 mms. de Airfal. Características técnicas: - Cuerpo: Policarbonato 3,5 mm de espesor - Soporte interno LEDS: Aluminio. - Tapas finales: Acero inoxidable 316. Cierre mediante tornillo con junta de elas-tómero termoplástico. Tornillo estanco inoxidable. - Alimentación: 220-240V, 50-60Hz. - Lámparas: MODULOS LED - Grado IP/IK: IP 68-2 / IK-10 - Aislamiento: Clase I - Temperatura de trabajo: -20 ºC +40 ºC - Según norma: EN 60598-1 - Accesorios incluidos: 2 Bridas en acero inoxidable apertura rápida - Prensaestopas: Metálicos

| Código | Ud | Descripción | Rendimiento |
|---|---|---|---|
| Q0856AIR | u | MUSTANG IP68 13 W. 1600 LM. 600 mm. (material) | 1.000 |
| ECO050AIR | u | Eco tasa 050 (material) | 0.500 |
