# RINOX/MUSTANG opción línea continua 3 polos - de Air-fal

- Propiedad del archivo: CONSTRUNARIO
- Formato: FIEBDC-3/2012
- Programa: Construnario Versión 3.51
- Fecha de los precios: 22/12/2016
- Divisa: EUR

**Q0565AIR** u RINOX/MUSTANG opción línea continua 3 polos - de Air-fal
RINOX/MUSTANG opción línea continua 3 polos de Airfal.
