# RANGE IP68 32 W. 4000 LM. 1500 mm. - de Air-fal

- Propiedad del archivo: CONSTRUNARIO
- Formato: FIEBDC-3/2012
- Programa: Construnario Versión 3.51
- Fecha de los precios: 22/12/2016
- Divisa: EUR
- Código: air-fal-sl (17/03/2022)

**C1006AIR-11313** u RANGE IP68 32 W. 4000 LM. 1500 mm. - de Air-fal
RANGE IP68 32 W. 4000 LM. 1500 mms. de Airfal. Caracteristicas técnicas: - Cuerpo: Vidrio borosilicato 5mm espesor. - Chasis: Acero galvanizado - Tapas finales: Acero inoxidable 316. Cierre mediante tornillo con junta de elastó-mero termoplástico. Tornillo estanco inoxidable. - Alimentación: 220-240V, 50-60Hz. 0.15-0.25 A - Lámparas: MÓDULOS LED CORRIENTE CONSTANTE - Grado IP/IK: IP 68-2 / IK-07 - Aislamiento: Clase I - Temperatura de trabajo: -20 ºC -+35ºC; - Según norma: EN 60598-1 - Accesorios incluidos: 2 Bridas en acero inoxidable con protección de caucho - Prensaestopas: Metálicos

| Código | Ud | Descripción | Rendimiento |
|---|---|---|---|
| Q0861AIR | u | RANGE IP68 32 W. 4000 LM. 1500 mm. (material) | 1.000 |
| ECO050AIR | u | Eco tasa 050 (material) | 0.500 |
