# THUNDER IP68 26 W. 3200 LM. 1200 mm. - de Air-fal

- Propiedad del archivo: CONSTRUNARIO
- Formato: FIEBDC-3/2012
- Programa: Construnario Versión 3.51
- Fecha de los precios: 22/12/2016
- Divisa: EUR
- Código: air-fal-sl (17/03/2022)

**C1006AIR-11412** u THUNDER IP68 26 W. 3200 LM. 1200 mm. - de Air-fal
THUNDER IP68 26 W. 3200 LM. 1200 mms. de Airfal. Caracteristicas técnicas: - Cuerpo luminaria: Policarbonato anti-UV de 3,5mm. de espesor opal. - Tapas finales: Zamak niquelado. - Soporte LEDS: Aluminio. - Tensión de alimentación: 220-240 V, 50/60 Hz. - Grado de protección: IP-68 2m./IK 10. - Tipo de lámpara: MÓDULOS LED. - Aislamiento eléctrico: Clase I. - Temperatura de trabajo: De 20° C a +40° C. - Ensayo hilo incandescente: 960º C. - Según norma: EN 60598-1. Accesorios incluidos: 2 bridas de sujeción antivandálica en policarbonato de cierre con tornillos. Prensaestopas de latón niquelado.

| Código | Ud | Descripción | Rendimiento |
|---|---|---|---|
| Q0863AIR | u | THUNDER IP68 26 W. 3200 LM. 1200 mm. (material) | 1.000 |
| ECO050AIR | u | Eco tasa 050 (material) | 0.500 |
