# SILVER IP68 32 W. 4000 LM. 1500 mm. - de Air-fal

- Propiedad del archivo: CONSTRUNARIO
- Formato: FIEBDC-3/2012
- Programa: Construnario Versión 3.51
- Fecha de los precios: 22/12/2016
- Divisa: EUR
- Código: air-fal-sl (17/03/2022)

**C1006AIR-11513** u SILVER IP68 32 W. 4000 LM. 1500 mm. - de Air-fal
SILVER IP68 32 W. 4000 LM. 1500 mms. de Airfal. Caracteristicas técnicas: - Cuerpo: Metacrilato de 5mm. de espesor opal. - Tapas finales: Zamak niquelado. - Soporte LEDS: Aluminio. - Tensión de alimentación: 220-240 V, 50/60 Hz. Para otras tensiones consultar. - Grado IP/IK: IP-68 2m. / IK 10. - Tipo de lámpara: MÓDULOS LED. - Aislamiento eléctrico: Clase I. - Temperatura de trabajo: De 20° C a +40° C. - Ensayo hilo incandescente: 650º C. - Según norma: EN 60598-1. Accesorios incluidos: - 2 bridas de sujeción de acero cincado. - Prensaestopas de latón niquelado.

| Código | Ud | Descripción | Rendimiento |
|---|---|---|---|
| Q0867AIR | u | SILVER IP68 32 W. 4000 LM. 1500 mm. (material) | 1.000 |
| ECO050AIR | u | Eco tasa 050 (material) | 0.500 |
