# TR2/SILVER bridas de metacrilato antivandalicas (2 uds) - de Air-fal

- Propiedad del archivo: CONSTRUNARIO
- Formato: FIEBDC-3/2012
- Programa: Construnario VersiĆ³n 3.51
- Fecha de los precios: 22/12/2016
- Divisa: EUR

**Q0158AIR** u TR2/SILVER bridas de metacrilato antivandalicas (2 uds) - de Air-fal
TR2/SILVER bridas de metacrilato antivandalicas (2 uds) de Airfal.
