# EMELUX LED permanente 300 lúmenes - de Air-fal

- Propiedad del archivo: CONSTRUNARIO
- Formato: FIEBDC-3/2012
- Programa: Construnario Versión 3.51
- Fecha de los precios: 22/12/2016
- Divisa: EUR
- Código: air-fal-sl (17/03/2022)

**C1006AIR-12315** u EMELUX LED permanente 300 lúmenes - de Air-fal
EMELUX LED permanente 300 lúmenes de Airfal. Características técnicas: - Cuerpo luminaria: Policarbonato de 1 mm de espesor. - Reflector: Aluminio brillante - Tapas finales: Policarbonato. - Tensión alimentación: 220-230V, 50-60Hz (electrónica). Opcional equipar para telemando. Entrada de cables: 1-2,5 mm2 rígido o flexible. Para otras tensiones, consultar. - Tipo de lámpara: MÓDULOS LED. - Grado IP/IK: IP 67 / IK 07. - Aislamiento eléctrico: Clase I. - Temperaturas: Ambiente de trabajo: De 0 ºC a +45ºC; Almacenamiento: -20 a +45ºC. - Ensayo hilo incandescente: 850º C. - Según norma: EN 60598-1. - Batería: 2×3,6V; 1500 mAh; 3 cuerpos de Ni/Cd. - Tiempo de Carga: 24 horas. - Autonomía nominal: dependiendo versiones (Ver tabla). - protección eléctrica: Transformador cortocircuitable para el cargador de baterías y fusible para la batería. - Indicador de carga: Led de alta luminosidad de 5mm. Indica red presente y carga correcta. Accesorios incluidos: - 2 bridas de sujeción de POLICARBONATO, - Prensaestopas de poliamida PG-11.

| Código | Ud | Descripción | Rendimiento |
|---|---|---|---|
| Q0307AIR | u | EMELUX LED permanente 300 lúmenes (material) | 1.000 |
| ECO050AIR | u | Eco tasa 050 (material) | 0.500 |
