# ORION IP67 26 W. 3200 LM. 1200 mm. - de Air-fal

- Propiedad del archivo: CONSTRUNARIO
- Formato: FIEBDC-3/2012
- Programa: Construnario Versión 3.51
- Fecha de los precios: 22/12/2016
- Divisa: EUR
- Código: air-fal-sl (17/03/2022)

**C1006AIR-12412** u ORION IP67 26 W. 3200 LM. 1200 mm. - de Air-fal
ORION IP67 26 W. 3200 LM. 1200 mms. de Airfal. Caracteristicas técnicas: - Cuerpo: Policarbonato de 1 mm de espesor opal. - Chasis Soporte: Aluminio. - Tapas finales: A.B.S. - Tensión alimentación: 220-240, 50-60Hz. - Tipo de lámpara: MÓDULOS LED. - Grado IP/IK: IP 67 / IK 07. - Aislamiento eléctrico: Clase I. - Temperatura de trabajo: De 20 ºC a +45 ºC. - Ensayo hilo incandescente: 850º C SEGÚN NORMA EN 60598-1. Accesorios incluidos: 2 bridas de sujeción de POLICARBONATO. Prensaestopas de poliamida PG-11.

| Código | Ud | Descripción | Rendimiento |
|---|---|---|---|
| Q0869AIR | u | ORION IP67 26 W. 3200 LM. 1200 mm. (material) | 1.000 |
| ECO050AIR | u | Eco tasa 050 (material) | 0.500 |
