# TR3/Orion opción linea continua con conexión rápida - de Air-fal

- Propiedad del archivo: CONSTRUNARIO
- Formato: FIEBDC-3/2012
- Programa: Construnario Versión 3.51
- Fecha de los precios: 22/12/2016
- Divisa: EUR

**Q0351AIR** u TR3/Orion opción linea continua con conexión rápida - de Air-fal
TR3/Orion opción linea continua con conexión rápida de Airfal.
