# PISTON IP65 61 W. 8000 LM. 1500 mm. - de Air-fal

- Propiedad del archivo: CONSTRUNARIO
- Formato: FIEBDC-3/2012
- Programa: Construnario Versión 3.51
- Fecha de los precios: 22/12/2016
- Divisa: EUR
- Código: air-fal-sl (17/03/2022)

**C1006AIR-1313** u PISTON IP65 61 W. 8000 LM. 1500 mm. - de Air-fal
PISTON IP65 61 W. 8000 LM. 1500 mms. de Airfal. Características técnicas: - Cuerpo luminaria: A.B.S. de alta temperatura. - Difusor: Acrílico o Policarbonato OPALES. - Chasis: Aluminio. - Corriente: 0.09-0.6 A. - Tensión alimentación: 220-240V, 50-60Hz. - Fuente de luz: Módulos LED 50000 hrs vida (25ºC). - Grado de protección: IP 65. - Aislamiento eléctrico: Clase I / Clase II (bajo demanda). - Temperatura de trabajo: De 20ºC a +40ºC. - Según norma: EN 60598-1. - Cierres: Grapas de cierre de policarbonato irrompible, Opcional grapas de acero inoxidable. Accesorios incluidos: - Pasacables estanco. - Piezas de acero de sujeción a techo.

| Código | Ud | Descripción | Rendimiento |
|---|---|---|---|
| Q0876AIR | u | PISTON IP65 61 W. 8000 LM. 1500 mm. (material) | 1.000 |
| ECO050AIR | u | Eco tasa 050 (material) | 0.500 |
