# RESIST bridas de acero inoxidable (incremento 2 uds) - de Air-fal

- Propiedad del archivo: CONSTRUNARIO
- Formato: FIEBDC-3/2012
- Programa: Construnario VersiĆ³n 3.51
- Fecha de los precios: 22/12/2016
- Divisa: EUR

**Q0655AIR** u RESIST bridas de acero inoxidable (incremento 2 uds) - de Air-fal
RESIST bridas de acero inoxidable (incremento 2 uds) de Airfal.
