# RESIST/TR2 válvula anticondensación y de equilibrado - de Air-fal

- Propiedad del archivo: CONSTRUNARIO
- Formato: FIEBDC-3/2012
- Programa: Construnario Versión 3.51
- Fecha de los precios: 22/12/2016
- Divisa: EUR

**Q0160AIR** u RESIST/TR2 válvula anticondensación y de equilibrado - de Air-fal
RESIST/TR2 v?lvula anticondensaci?n y de equilibrado de Airfal.
