# RESIST IP-68 1x49 W. T5 regulable - de Air-fal

- Propiedad del archivo: CONSTRUNARIO
- Formato: FIEBDC-3/2012
- Programa: Construnario Versión 3.51
- Fecha de los precios: 22/12/2016
- Divisa: EUR
- Código: air-fal-sl (17/03/2022)

**C1006AIR-211414** u RESIST IP-68 1x49 W. T5 regulable - de Air-fal
RESIST IP-68 1x49 W. T5 regulable de Airfal. Esta luminaria puede instalarse en lugares donde pueda sufrir actos vandálicos ó estar en presencia de agua, en estructuras expuestas a condiciones climatológicas muy adversas como grandes vientos, nevadas, lluvias intensas, etc. Áreas de carga y descarga, parkings de varios niveles y subterráneos, estadios, almacenes, estaciones y túneles de metro, terminales de transporte, baños públicos, fábricas con producción exterior, industrias y estancias en litorales y zonas costeras. Especialmente indicada en obra civil donde el ensayo del hilo incandescente 960º sea requisito imprescindible. Esta luminaria estanca está indicada para sitios donde las luminarias funcionen a una temperatura ambiente muy elevada y que requieran de una iluminación estanca, pero en este caso no influye en el nivel de iluminación ni en el rendimiento. Dicha luminaria puede llegar a los + 85ºC. Disponible version altas temperaturas. Características generales - Cuerpo luminaria: Policarbonato anti-UV 3,5 mm de espesor. - Terminales: Zamak niquelado. - Reflector: Aluminio brillante. - Temperatura de trabajo: De -15° C a +55° C. - Ensayo filamento incandescente: 960° C. - Accesorios: 2 bridas de policarbonato antivandalicas y racor metálico PG- 11 (incluidas).

| Código | Ud | Descripción | Rendimiento |
|---|---|---|---|
| Q0628AIR | u | RESIST IP-68 1x49 W. T5 regulable (material) | 1.000 |
| ECO050AIR | u | Eco tasa 050 (material) | 0.500 |
