# RESIST/TR2/TR3 ref. asim. cerrado 1 x 28/54 W - de Air-fal

- Propiedad del archivo: CONSTRUNARIO
- Formato: FIEBDC-3/2012
- Programa: Construnario VersiĆ³n 3.51
- Fecha de los precios: 22/12/2016
- Divisa: EUR

**Q0282AIR** u RESIST/TR2/TR3 ref. asim. cerrado 1 x 28/54 W - de Air-fal
RESIST/TR2/TR3 reflector asim. cerrado 1 x 28/54 W de Airfal.
