# TR1 IP-68 2X39 W. electrónica - de Air-fal

- Propiedad del archivo: CONSTRUNARIO
- Formato: FIEBDC-3/2012
- Programa: Construnario Versión 3.51
- Fecha de los precios: 22/12/2016
- Divisa: EUR
- Código: air-fal-sl (17/03/2022)

**C1006AIR-212211** u TR1 IP-68 2X39 W. electrónica - de Air-fal
TR1 IP-68 2X39 W. electrónica de Airfal. Destinada a instalaciones donde se requiere alta eficacia y elevado confort visual, resulta una estanca apropiada para multitud de aplicaciones arquitectónicas tales como: - Iluminación general de oficinas. - Despachos. - Espacios públicos. - Salas de presentación. - Locales comerciales. - Sucursales bancarias. Características generales: - Cuerpo luminaria: Policarbonato anti-UV 2 mm de espesor. - Terminales: Policarbonato. - Reflector: Aluminio brillante con lamas Aluminio de alto brillo. - Temperatura de trabajo: De -15° C a +55° C. - Ensayo filamento incandescente: 850° C. - Accesorios: 2 bridas de sujeción de acero inoxidable de apertura rápida y prensaestopas PG-11 (incluidos).

| Código | Ud | Descripción | Rendimiento |
|---|---|---|---|
| Q0724AIR | u | TR1 IP-68 2X39 W. electrónica (material) | 1.000 |
| ECO050AIR | u | Eco tasa 050 (material) | 0.500 |
