# TR2 IP-68 2X35 W. T5 - de Air-fal

- Propiedad del archivo: CONSTRUNARIO
- Formato: FIEBDC-3/2012
- Programa: Construnario Versión 3.51
- Fecha de los precios: 22/12/2016
- Divisa: EUR
- Código: air-fal-sl (17/03/2022)

**C1006AIR-213504** u TR2 IP-68 2X35 W. T5 - de Air-fal
TR2 IP-68 2X35 W. T5 de Airfal. Es la solución perfecta para iluminar espacios donde se requiera una luminaria con una alta calidad y capacidad para soportar las peores condiciones y los hidrocarburos, lo que hace que sea ideal para su uso en: campanas de cocina industriales, viveros, fuentes, piscinas, iluminación directa de maquinaria (resistente a golpes), iluminación exterior. Su aplicación es en lugares donde puedan sufrir actos vandálicos. Gracias a su sistema de fijación puede ser instalada en estructuras expuestas a condiciones climatológicas muy adversas como grandes vientos, nevadas, lluvias intensas, etc. Puede estar instalada en áreas de carga y descarga, parkings de varios niveles y subterráneos, estadios, almacenes, estaciones y túneles de metro, terminales de transporte, baños públicos. Por otra parte, gracias a la mayor tolerancia del PMMA a los productos químicos, puede instalarse en industrial alimentarias, cocinas, bodegas de vino, fábricas de papel, queserías, lavaderos de coche, fábricas textiles, industrias agrícolas, etc. TR2 VERSIÓN ALTAS TEMPERATURAS; especialmente indicada para sitios donde las luminarias funcionen a una temperatura ambiente muy elevada y que requieran de una iluminación estanca, pero en este caso no influye en el nivel de iluminación ni en el rendimiento. Dicha luminaria puede llegar a los + 80ºC, como ejemplo de uso están las campanas de cocina, ya que soporta los hidrocarburos y está preparada para estas temperaturas anteriormente mencionados. Características generales: - Cuerpo luminaria: Metacrilato anti-UV de 5 mm de espesor. - Terminales: Zamak niquelado. - Reflector: Aluminio brillante. - Temperatura de trabajo: De -15° C a +55° C. - Accesorios: 2 bridas de sujeción de acero cincado y racor metálico PG-11. - Índice de protección IK10. - Grado de protección IP68.

| Código | Ud | Descripción | Rendimiento |
|---|---|---|---|
| PARFQ0460 | u | TR2 IP-68 2X35 W. T5 (material) | 1.000 |
| ECO050AIR | u | Eco tasa 050 (material) | 0.500 |
