# TUNNEL IP-68 2X54 W. electrónica - de Air-fal

- Propiedad del archivo: CONSTRUNARIO
- Formato: FIEBDC-3/2012
- Programa: Construnario Versión 3.51
- Fecha de los precios: 22/12/2016
- Divisa: EUR
- Código: air-fal-sl (17/03/2022)

**C1006AIR-21428** u TUNNEL IP-68 2X54 W. electrónica - de Air-fal
TUNNEL IP-68 2X54 W. electrónica de Airfal. Esta luminaria estanca es apropiada para aplicaciones: - Autopistas y viales públicos. - Hospitales. - Garajes. - Cualquier zona donde exista necesidad de instalar luminarias en material autoextinguible (zona M1). Características generales: - Cuerpo luminaria: Policarbonato M1 anti-UV 2 mm de espesor. - Terminales: Policarbonato. - Reflector: Aluminio brillante. - Temperatura de trabajo: De -15° C a +55° C. - Ensayo filamento incandescente: 850° C. - Accesorios: 2 bridas de sujeción de acero cincado y racor metálico (incluidos).

| Código | Ud | Descripción | Rendimiento |
|---|---|---|---|
| Q0826AIR | u | TUNNEL IP-68 2X54 W. electrónica (material) | 1.000 |
| ECO050AIR | u | Eco tasa 050 (material) | 0.500 |
