# CHEMICAL 24 W alto rendimiento, electrónica - de Air-fal

- Propiedad del archivo: CONSTRUNARIO
- Formato: FIEBDC-3/2012
- Programa: Construnario Versión 3.51
- Fecha de los precios: 22/12/2016
- Divisa: EUR
- Código: air-fal-sl (17/03/2022)

**C1006AIR-21615** u CHEMICAL 24 W alto rendimiento, electrónica - de Air-fal
CHEMICAL 24 W Alto rendimiento. Electrónica de Airfal. Esta luminaria está indicada en aquellos lugares con condiciones de trabajo o ambientales que hagan preciso el usp de materiales resistentes a ataques químicos, o con requerimientos de limpieza muy profundos. Luminaria estanca fluorescente tubular especial para condiciones extremas. Ejemplos de uso: - Laboratorios farmacéuticos ó químicos. - Plantas de procesado de alimentos. - Fábricas de piensos. - Máquinas de corte o fresado con proyección de viruta y taladrina. - Instalaciones hospitalarias. Versiones para altas temperaturas (Hasta 80ºC) disponibles en 18 y 36W electromagnéticas. Características generales: - Cuerpo luminaria: vidrio de borosilicato de 90×5 mm. - Terminales de Acero inoxidable. - Reflector: Reflector EN Aluminio brillo sobre Chasis EN Acero galvanizado. - Grado IP: IP 68-2. - Aislamiento: Clase 1. - Temperatura de trabajo: -15 ºC to +50 ºc.

| Código | Ud | Descripción | Rendimiento |
|---|---|---|---|
| Q0905AIR | u | CHEMICAL 24 W alto rendimiento, electrónica (material) | 1.000 |
| ECO050AIR | u | Eco tasa 050 (material) | 0.500 |
