# OVEN IP67 2X40 W. G9 con lámparas halógena - de Air-fal

- Propiedad del archivo: CONSTRUNARIO
- Formato: FIEBDC-3/2012
- Programa: Construnario Versión 3.51
- Fecha de los precios: 22/12/2016
- Divisa: EUR
- Código: air-fal-sl (17/03/2022)

**C1006AIR-2172** u OVEN IP67 2X40 W. G9 con lámparas halógena - de Air-fal
Oven IP67 2X40 W. G9 con lámparas halógena de Airfal. Características técnicas: - Cuerpo: Vidrio borosilicato 5mm espesor. - Estructura interna: Chasis EN Acero galvanizado. - Tapas finales: Acero inoxidable 316. Cierre mediante tornillo con junta de Vitón. Tornillo estanco inoxidable. Junta de cierre en silicona. - Corriente: 0.2-0.4 A. - Tensión alimentación: 220-240V, 50-60Hz. 0.06-0.7 A. - Lámparas: 2 HALÓGENAS G9 PARA HORNOS HASTA 40W - Grado IP/IK: IP 68-2 / IK-07. - Aislamiento: Clase I. - Temperatura de trabajo: -50ºC +200 ºc. - Según norma: EN 60598-1. - Accesorios incluidos: 2 Bridas en acero inoxidable. - Prensaestopas: Metálicos. - Peso: 1,4 kg (Incluidas bridas y lámparas).

| Código | Ud | Descripción | Rendimiento |
|---|---|---|---|
| Q0950AIR | u | OVEN IP67 2X40 W. G9 con lámparas halógena (material) | 1.000 |
| ECO050AIR | u | Eco tasa 050 (material) | 0.500 |
