# RINOX IP68 1X14 W. T5 - de Air-fal

- Propiedad del archivo: CONSTRUNARIO
- Formato: FIEBDC-3/2012
- Programa: Construnario Versión 3.51
- Fecha de los precios: 22/12/2016
- Divisa: EUR
- Código: air-fal-sl (17/03/2022)

**C1006AIR-218501** u RINOX IP68 1X14 W. T5 - de Air-fal
RINOX IP68 1X14 W. T5 de Airfal. Características técnicas: - Cuerpo luminaria: Policarbonato 3,5 mm de espesor. - Reflector: Aluminio brillo. - Tapas finales: Acero inoxidable 316. Cierre mediante tornillo con junta de elastómero termoplástico. Tornillo estanco inoxidable. - Alimentación: 220-240V, 50-60Hz. 0.06-0.7 A. - Lámparas: T8 T5. - Grado IP/IK: IP 68-2 / IK-10. - Aislamiento: Clase I. - Temperatura de trabajo: -20ºC +50 ºC; (2X49 y 2x54W Tmáx '= 30ºC). - Accesorios incluidos: 2 Bridas en acero inoxidable apertura rápida. - Prensaestopas: Metálicos.

| Código | Ud | Descripción | Rendimiento |
|---|---|---|---|
| Q0525AIR | u | RINOX IP68 1X14 W. T5 (material) | 1.000 |
| ECO050AIR | u | Eco tasa 050 (material) | 0.500 |
