# TR3 IP-67 1X36 W. A.F. bajas temperaturas - de Air-fal

- Propiedad del archivo: CONSTRUNARIO
- Formato: FIEBDC-3/2012
- Programa: Construnario Versión 3.51
- Fecha de los precios: 22/12/2016
- Divisa: EUR
- Código: air-fal-sl (17/03/2022)

**C1006AIR-221012** u TR3 IP-67 1X36 W. A.F. bajas temperaturas - de Air-fal
TR3 IP-67 1X36 W. A.F. bajas temperaturas de Airfal. Esta luminaria estanca es ideal para su uso en cámaras frigoríficas, viveros, fuentes, piscinas y gimnasios, invernaderos, puentes. Puede instalarse en áreas de carga y descarga, parkings y subterráneos, estadios, almacenes, estaciones y túneles de metro, terminales de transporte, fábricas con producción en exterior, industrias, fachadas y estancias en litorales y zonas costeras. Características generales: - Cuerpo luminaria: Policarbonato bicolor de 1 mm de espesor. - Tapas finales: A.B.S. - Reflector: Aluminio brillante. - Temperatura de trabajo: De -20° C a +55° C. - Ensayo del hilo incandescente: 850° C. - Accesorios: 2 bridas.

| Código | Ud | Descripción | Rendimiento |
|---|---|---|---|
| Q0344AIR | u | TR3 IP-67 1X36 W. A.F. bajas temperaturas (material) | 1.000 |
| ECO050AIR | u | Eco tasa 050 (material) | 0.500 |
