# TR3 conversión clase II - de Air-fal

- Propiedad del archivo: CONSTRUNARIO
- Formato: FIEBDC-3/2012
- Programa: Construnario Versión 3.51
- Fecha de los precios: 22/12/2016
- Divisa: EUR

**QCLA2AIR** u TR3 conversión clase II - de Air-fal
TR3 conversi?n clase II de Airfal.
