# TR4 IP-67 1X54 W. T5 regulable aluminio - de Air-fal

- Propiedad del archivo: CONSTRUNARIO
- Formato: FIEBDC-3/2012
- Programa: Construnario Versión 3.51
- Fecha de los precios: 22/12/2016
- Divisa: EUR
- Código: air-fal-sl (17/03/2022)

**C1006AIR-223415** u TR4 IP-67 1X54 W. T5 regulable aluminio - de Air-fal
TR4 IP-67 1X54 W. T5 regulable aluminio de Airfal. Características generales: - Cuerpo luminaria: Policarbonato de 1 mm de espesor con vinilo en los extremos. (RAL 9016). - Tapas finales: A.B.S. - Reflector: Aluminio lacado. - bridas: A.B.S. - Temperatura de trabajo: De -15º C a + 55º C. - Accesorios: 2 bridas de sujeción de A.B.S. y prensaestopas de poliamida PG-11. - Ensayo del hilo incandescente: 850° C.

| Código | Ud | Descripción | Rendimiento |
|---|---|---|---|
| R0160AIR | u | TR4 IP-67 1X54 W. T5 regulable aluminio (material) | 1.000 |
| ECO050AIR | u | Eco tasa 050 (material) | 0.500 |
