# TR4 opcion linea continua - de Air-fal

- Propiedad del archivo: CONSTRUNARIO
- Formato: FIEBDC-3/2012
- Programa: Construnario VersiĆ³n 3.51
- Fecha de los precios: 22/12/2016
- Divisa: EUR

**R0058AIR** u TR4 opcion linea continua - de Air-fal
TR4 opcion linea continua de Airfal.
