# COMPACT IP-67 58 W. regulable - de Air-fal

- Propiedad del archivo: CONSTRUNARIO
- Formato: FIEBDC-3/2012
- Programa: Construnario Versión 3.51
- Fecha de los precios: 22/12/2016
- Divisa: EUR
- Código: air-fal-sl (17/03/2022)

**C1006AIR-22416** u COMPACT IP-67 58 W. regulable - de Air-fal
COMPACT IP-67 58 W. regulable de Airfal. Características generales - Cuerpo luminaria: Policarbonato opal de 2,5 mm de espesor. - Tapas finales: A.B.S. - Reflector: Aluminio lacado. - bridas: A.B.S. - Temperatura de trabajo: DE -25° C a +55° C. - Accesorios: 4 bridas de sujeción de A.B.S. y 3 prensaestopas de poliamida PG-11. - Ensayo del hilo incandescente: 850° C.

| Código | Ud | Descripción | Rendimiento |
|---|---|---|---|
| R0206AIR | u | COMPACT IP-67 58 W. regulable (material) | 1.000 |
| ECO050AIR | u | Eco tasa 050 (material) | 0.500 |
