# EMELUX permanente 100 lúmenes - de Air-fal

- Propiedad del archivo: CONSTRUNARIO
- Formato: FIEBDC-3/2012
- Programa: Construnario Versión 3.51
- Fecha de los precios: 22/12/2016
- Divisa: EUR
- Código: air-fal-sl (17/03/2022)

**C1006AIR-22511** u EMELUX permanente 100 lúmenes - de Air-fal
EMELUX permanente 100 lúmenes de Airfal. Características técnicas: - Cuerpo luminaria: Policarbonato de 1 mm de espesor. - Reflector: Aluminio brillante. - Tapas finales: Policarbonato. - Tensión alimentación: 220-230V, 50-60Hz (electrónica). Opcional equipar para telemando. - Entrada de cables: 1-2,5 mm2 rígido o flexible. Para otras tensiones, consultar. - Tipo de lámpara: T5 8W - Grado IP/IK: IP 67 / IK 07. - Aislamiento eléctrico: Clase I. - Temperaturas: Ambiente de trabajo: De 0 ºC a +45ºC. Almacenamiento: -20 a +45ºC. - Ensayo hilo incandescente: 850º C. - Según norma: EN 60598-1. - Batería: 2 x 3,6V; 1500 mAh; 3 celdas de Ni/Cd.Tiempo de Carga: 24 horas.Autonomía nominal: 90 minutos a 25ºC. - Emisión lumínica: 100 lm. - protección eléctrica: Transformador cortocircuitable para el cargador de baterías y fusible para la batería. - Indicador de carga: Led de alta luminosidad de 5mm. Indica red presente y carga correcta. - Accesorios incluidos: 2 bridas de sujeción de POLICARBONATO. Prensaestopas de poliamida PG-11.

| Código | Ud | Descripción | Rendimiento |
|---|---|---|---|
| Q0301AIR | u | EMELUX permanente 100 lúmenes (material) | 1.000 |
| ECO050AIR | u | Eco tasa 050 (material) | 0.500 |
