# Modelo M IP 65 2X36 W. A.F. - de Air-fal

- Propiedad del archivo: CONSTRUNARIO
- Formato: FIEBDC-3/2012
- Programa: Construnario Versión 3.51
- Fecha de los precios: 22/12/2016
- Divisa: EUR
- Código: air-fal-sl (17/03/2022)

**C1006AIR-231206** u Modelo M IP 65 2X36 W. A.F. - de Air-fal
Modelo M IP 65 2X36 W. A.F. de Airfal. Aplicaciones: La luminaria Modelo M con índice de protección IP65 es apropiada para ser instalada en locales húmedos y en exterior. Además, esta luminaria tiene el marcado F que posibilita el montaje sobre superficies normalmente inflamables. Las características técnicas de la luminaria Modelo M con el índice de protección IP65 la hacen apropiada para su uso en locales industriales, naves y almacenes que requieran un determinado nivel de estanqueidad. Características generales: - Cuerpo luminaria: Chapa de Acero prelacada. - Reflector (opcional): Aluminio brillante o Chapa Acero prelacada. - Tapas finales: A.B.S. - Temperatura de trabajo: De -15° C a +45° C.

| Código | Ud | Descripción | Rendimiento |
|---|---|---|---|
| M0123AIR | u | Modelo M IP 65 2X36 W. A.F. (material) | 1.000 |
| ECO050AIR | u | Eco tasa 050 (material) | 0.500 |
